# Dinslaken_Baßfeldshof_29
Angebotsaufforderung (GAEB DA XML 3.2, DA83)
Projekt: BB-099150-B
Währung: EUR
Nebenangebote zugelassen: ja
Auftraggeber: keine Angabe, 00000
Erstellt mit: GXML Toolbox V3.3 R20230829, iTWO_64 V24.0.454, 02.04.2025

## 3321 Innentüren
Datum: 01.04.2025

*Hinweis: Angabenzum Bauvorhaben*
Angaben zum Baumaßnahme
1.1.  Lage der Baumaßnahmen

  46537 Dinslaken
  Baßfeldshof 29

1.2.  Neubaumaßnahme

  3-geschossiges Wohngebäude, Erdgeschoss, Obergeschoss und Staffelgeschoss mit 14 Wohneinheiten sowie einer vollständigen Unterkellerung.

        •  Massivbauweise
        •  Tragende Wände aus Mauerwerk und Beton
        •  Stahlbetondecken
        •  Flachdach

1.3.  Grundstückserschließung

  Die Erschließung des Grundstückes erfolgt während der Baumaßnahme. Die Baustellenzufahrt erfolgt über die Straße "Am Baßfeldshof".

1.4. Gebäude
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1.4. Lageplan
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1.5. Grundriss EG
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1.6. Grundriss OG
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1.7 Grundriss Staffelgeschoss
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1.8. Schnitte
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*Hinweis: A) ALLGEMEINE VORBEMERKUNGEN*
Katalog-Nr. Stamm_MLV_NB/3221/
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
Katalog-Nr. Stamm_MLV_NB/3340/
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: ZTV-Innentürelemente*
Katalog-Nr. Stamm_MLV_NB/3321/
Zusätzliche Technische Vertragsbedingungen (ZTV)
Innentürelemente

1.
Maßgebend für die Lieferung und Ausführung der Leistungen sind die ATV in der
VOB-Teil C und weitere DIN-Vorschriften.
Alle Leistungen sind nach dem zum Zeitpunkt der Ausführung geltenden Normen, Verordnungen, Richtlinien etc. auszuführen.

Folgende Vorschriften sind besonders zu beachten:
DIN 18355Tischlerarbeiten
DIN 18357Beschlagsarbeiten
DIN 18361Verglasungsarbeiten
DIN 18363Anstricharbeiten
DIN 18111Stahlzargen für Holztüren
DIN 4102 Brandverhalten von Baustoffen
DIN 4108 Wärmeschutz im Hochbau
DIN  4109Schallschutz
DIN 52210Akkustiche Prüfung
DIN 18202Maßtoleranzen im Hochbau
GEG  Gebäude-Energie-Gesetz

Die Allgemein anerkannten Regeln der Technik ( a.a.R.d.T.)

Unfallverhütungsvorschriften/ Regeln der BG Bau
(Berufsgenossenschaft der Bauwirtschaft)
BGV  BG-Vorschriften
BGR  BG-Regeln
BGI  BG-Informationen
BGG  BG-Grundsätze
BetrSichVBetriebssicherheitsverordnung mit den dazugehörigen
  technischen Regeln „TRBS"
a.a.R.d.T.Die Allgemein anerkannten Regeln der Technik

Die Baustellenordnung der Covivio Immobilien GmbH

Grundsätzlich sind nur Produkte zu verarbeiten die  entsprechend der europäischen Richtlinien eine CE-Kennzeichnung  unterliegen und besitzen.Bezüglich der Wärme- leitfähigkeit sind zusätzlich zur CE-Kennzeichnung nur Bauprodukte zugelassen, die zudem einer Fremdüberwachung einer von Ländern zugelassenen Stelle unterliegen und entsprechend überwacht sind.

2.
Material- u. Unterkunftsräume werden bauseits nicht gestellt.
Bauaufzüge und Gerüste werden bauseits nicht gestellt.
Strom u. Wasseranschlüsse sind an der Baustelle vorhanden. .

3.
Sämtliche evtl. anfallende Beistemm- und Spitzarbeiten in kleinem Umfang sind, sofern sie nicht im Leistungsverzeichnis gesondert aufgeführt sind, in den Einheitspreisen einzukalkulieren.

4.
Die Baustelle ist täglich sauber zu halten und sämtliche Schutt und Materialreste sind ohne besondere Aufforderung vom AN zu entsorgen. Der Auftraggeber behält sich vor Bauschuttcontainer aufzustellen und die hierfür anfallenden Kosten anteilig auf die ausführenden Firmen umzulegen und von der Schlußrechnung in Abzug zu bringen.

5.
Beim Einbau der Innentüren sind vorhandene Bauteile vor Verschmutzungen und Beschädigungen zu schützen. Kosten die dem AG aus mangelhafter Schutzvor- kehrungen entstehen, gehen zu Lasten des AN.

*Hinweis: Ausführungszeitraum*
Ausführungszeitraum:

Mitte Februar 2027 - Mitte August 2027

### Bereich 01 Baßfeldshof 29

#### Abschnitt 01.01 Innentüren

**01.01.0010 Türelemente 985 x 2110 mm**
Katalog-Nr. Stamm_MLV_NB/3321/ 1. 1. 10.
Türelemente bestehend aus Türblatt, Futter und Bekleidung liefern und montieren
Wandöffnung (Nennmaß):
1010 x 2135 mm (gem. DIN 18101)
Mauerwerksleibungsbreite bis 175mm,
Rw,p >= 26dB
Oberfläche (Tür + Zarge):
Weißlack (WL10) ähnlich RAL 9010

Türblatt:
Röhrenspanstreifenmittellage nach DIN18101
Dreiseitiger Einfachfalz 13 mm x 25.5 mm
4-seitiger Rahmen unten doppelt
Deckplatte ca. 3.5 mm HDF
Röhrenspanstreifeneinlage (RRS)
mit gerundetem Kanten
Klimaklasse I oder nach Prüfklima a

Montagezarge:
Mehrschichtige Spanplattenkonstruktion
Futterbrett 22 mm eckig
Futter u. Bekleidung auf Gehrung geschnitten
Excenter in der Bekleidung
Stahlklammern und Lamellos am Futterbrett
Eingezogenes Hohlkammerdichtungsprofil

Beschläge:
2 Stück Einbohrbänder Typ B vernickelt
(Tragfähigkeit der Bänder ist zu beachten)
Schließblech SGH 1 silberfarbig 1-tourig

Buntbartschlosseinsteckschloß vernickelt

Drückergarnitur:
Fa. Hoppe - Serie Amsterdam
Edelstahl matt
Rosetten mit Stütznocken
Rosetten Durchmesser ca.52mm

angebotenes Fabrikat:

.................................................................
  vom Bieter anzugeben
Menge: 43,000 Stck

**01.01.0011 jedoch Türelemente 885 x 2110 mm**
Katalog-Nr. Stamm_MLV_NB/3321/ 1. 1. 31.
Türelemente wie vor beschrieben liefern und montieren jedoch
Wandöffnung (Nennmaß):
885 x 2010 mm (gem. DIN 18101)
Menge: 1,000 Stck

**01.01.0015 Zulage Klimaklasse II**
*** Bedarfsposition ohne GB
Katalog-Nr. Stamm_MLV_NB/3321/ 1. 1. 75.
Zulage Klimaklasse II oder nach Prüfklima b
für die Türen zum Badezimmer und WC
Menge: 8,000 Stck

**01.01.0020 Zulage WC-Schloß**
Katalog-Nr. Stamm_MLV_NB/3321/ 1. 1. 70.
Einbau einer WC-Schloßgarnitur anstatt des
Buntbartschlosses
Menge: 16,000 Stck
Leistungsbereichkatalog: 3272

**01.01.0030 Zulage Glasausschnitt satiniertes Glas**
Katalog-Nr. Stamm_MLV_NB/3321/ 1. 1. 90.
Zulage für Glasausschnitt in den Türen, Ausführung einschl. Verglasung und Dichtungsband und incl. der Glasleisten in passender Farbe zu den
Türoberflächen.

Glasart  satiniertes Glas 6 mm
Glasausschnitt400/1400 mm

angebotenes Fabrikat:

.................................................................
vom Bieter anzugeben
Menge: 2,000 Stck
Leistungsbereichkatalog: 3272

**01.01.0040 Wohnungseingangstür - Türblatt**
Katalog-Nr. Stamm_MLV_NB/3321/ 1. 1. 110.
Wohnungseingangstür - Türblatt
Widerstandsklasse RC 2, Rw,p = 42 dB
Prüfklima b, mechan. Beanspruchungsgruppe S

Aufdeckseite und Falzseite:
Weisslack ähnlich RAL 9010 mit hoher Kratzfestigkeit
Stärke:  ca. 48 mm
Rahmen: Holz / Holzwerkstoffen
  Falz mit  Aufdeckdichtungen
absenkbare Bodentürdichtung (Schall-Ex)
Aufdeck:  Rundprofile
Bänder:  V 8026/30 WF vernickelt
Schloss:  Klasse 3 PZ 65- 6mm Doppelstulp
  Stulp nickel silber
Schutzbeschlag ES1 (S2)
Oberfläche in Edelstahl satiniert
Schild: Länge 250mm, Breite 55mm
  Eingebauter optischer Türspion

  liefern und betriebsfertig montieren

Angebotenes Fabrikat:

.................................................................
Menge: 14,000 Stck
Leistungsbereichkatalog: 3272

**01.01.0050 Wohnungseingangstür - Holzzarge**
Katalog-Nr. Stamm_MLV_NB/3321/ 1. 1. 130.
Wohnungseingangstür - Holzumfassungszarge für das in der Vorposition beschriebene Türblatt

Holzzarge mit umlaufender Falzdichtung
Mauerwerksbreite (Rohbaumaß) bis 30cm
Drückerhöhe 1050 mm
Schließbleche verstärkt

liefern und betriebsfertig montieren
Menge: 14,000 Stck
Leistungsbereichkatalog: 3272

#### Abschnitt 01.02 Stundenlohn

**01.02.0010 Stundenlohn Facharbeiter**
*** Bedarfsposition ohne GB
Katalog-Nr. Stamm_MLV_NB/3321/ 1. 2. 10.
Für evtl. erforderliche Arbeiten, die nicht im Leistungsverzeichnis erfasst sind und gegen
Nachweis zur Ausführung kommen, werden
verrechnet für:  Facharbeiter
Menge: 1,000 Std
Leistungsbereichkatalog: 3272

**01.02.0020 Stundenlohn Helfer**
*** Bedarfsposition ohne GB
Katalog-Nr. Stamm_MLV_NB/3321/ 1. 2. 20.
Für evtl. erforderliche Arbeiten, die nicht im Leistungsverzeichnis erfasst sind und gegen
Nachweis zur Ausführung kommen, werden
verrechnet für:  Helfer
Menge: 1,000 Std
Leistungsbereichkatalog: 3272
